# Weeze, Gemeinde
Kostenanschlag (GAEB 90, DA82)
DV-Nummer: 1171
Währung: EUR
Auftraggeber: Gemeinde Weeze, Der Bürgermeister, Cyriakusplatz 13, 47652 W

## Zusätzlicher Text
Als Vertragsgrundlage gelten:
- Die VOB Teil B und C insbesondere DIN 18334 Zimmerer - und
Holzbauarbeiten.
- Die zusätzlichen Vertragsbedingungen
- Die Vorbemerkungen sowie das nachfolgende Leistungsverzeichnis
- Die einschlägigen DIN Vorschriften
- Die bauaufsichtlichen Bestimmungen
- Die Unfallverhütungsvorschriften
- Die Hersteller- Verarbeitungsvorschriften

Zusätzliche Vertragsbedingungen:
- Gewährleistung nach VOB 4 Jahre
- Sicherheitsleistung durch Bürgschaft eines Kreditinstitutes oder eines
Versicherers, Laufzeit 4 Jahre über 5 % der Auftragssumme

Vorbemerkungen:
- Der Bauherr schließt eine Bauwesenversicherung ab, an der sich der
Auftragnehmer anteilig in einer Höhe von 0,20% beteiligt.
- Der Bauherr behält sich vor, Einzelleistungen aus dem Auftrag
herauszunehmen und in Eigenleistung auszuführen.
- Der Auftragnehmer hat für die Reinhaltung der Baustelle zu sorgen.
Verpackungsmaterial und Abfälle sind sofort zu entsorgen.

Vergabe:
- Falls dieses LV in Lose aufgeteilt sein sollte, so behält sich der
Bauherr vor, diese einzeln zu vergeben oder einzelne Lose nicht
auszuführen.

Rechnungen und Zahlungen:
- Die Rechnungen ist prüffähig mit dem entsprechenden Aufmaß der
Bauleitung zur Prüfung vorzulegen. A-Konto-Zahlungen sind mit
Positionsnennung und prüffähigem Aufmaß abzugeben. Pauschalsummen können
nicht freigegeben werden.
- Rechnungseingang ist der Tag, an dem eine prüffähige Rechnung mit
Aufmaß im Büro der Bauleitung vorliegt.
- Schlussrechnungen ist ein prüffähiges Gesamtaufmaß mit
Positionsnennung beizufügen. Belege und Stundenzettel sind
unaufgefordert beizulegen. Eventuell benötigte Zeichnungen als Grundlage
für das Aufmaß können bei der Bauleitung angefordert werden.
- Es wird grundsätzlich nach örtlichem Aufmaß abgerechnet. Für Arbeiten
deren Umfang später nicht nachzuvollziehen ist, sind rechtzeitig
zusammen mit der Bauleitung Aufmaße zu erstellen. Kommt der
Auftragnehmer dieser Anforderung nicht nach, so wird nach gültigen
Plänen abgerechnet.
- Notwendige, aber nicht im Leistungsverzeichnis aufgeführte Arbeiten
sind vor Ausführung unter Angabe der entstehenden Kosten (Einheitspreis
und Umfang) der Bauleitung anzuzeigen und erst nach schriftlicher
Beauftragung auszuführen.
- Zahlungsfristen, wenn im Auftragsschreiben nicht anders vereinbart,
entsprechend VOB.
- Sollten Skontofristen vereinbart werden, so gilt als Tag der Zahlung
der Tag, an dem die Überweisung seitens des Bauherrn an die Bank
beauftragt wurde.
- A-Konto-Zahlungen werden in Höhe von 90% der erbrachten Leistung
freigegeben.
- Der Bauherr ist berechtigt, Kosten die durch die nicht vertragsgemäße
Auftragsabwicklung entstanden sind bei der Schlussrechnung der jeweils
verantwortlichen Firmen in Abzug zu bringen.

1. Allgemeines
Der Unternehmer hat die Möglichkeit, sich vor Abgabe des Angebotes über
die örtliche Situation, sowie Art, Umfang und Schwierigkeitsgrad der
anzubietenen Leistungen durch Einsichtnahme in die bereit gestellten
Planungsunterlagen umfassend zu informieren. Der Unternehmer bescheinigt
durch die Abgabe des Angebotes, dass er ausreichend informiert ist und
somit keine Unklarheiten bezüglich der Baumaßnahme und Abwicklung der
Arbeiten bestehen.
Nachforderungen auf Grund mangelnder Information werden nicht anerkannt.
Nachfolgende Unterlagen sind vollinhaltlich Bestandteil der
Leistungsbeschreibung:
- Grundriss
- Sparrenplan
- Schnitt
- Ansichten

Markenbezeichnungen
Die in der Leistungsbeschreibung enthaltenen Marken- und
Firmenbezeichnungen gelten als Qualitätsbeispiele und sind somit
Bestandteil des Angebotes. Alternativvorschläge sind zulässig, jedoch
besonders auszuführen. Der Nachweis der Gleichwertigkeit obliegt dem
Bieter.

Sondervorschläge
Sondervorschläge oder Abweichungen von den vorgegebenen Lösungen sind
zugelassen, wenn die Aufgabenstellung ohne Maßänderung der wesentlichen
Bauteile gleichwertig wie beschrieben erfüllt wird und die angebenen
Qualitätsmerkmale erreicht werden. Der Bieter muss seine, von der
Ausschreibung abweichende Lösung detailliert beschreiben und so
anbieten, dass die geplante technische Ausführung und die Preise
eindeutig verwertbar sind.
Veränderte Ausführungsfristen können nicht zugelassen werden. Außerdem
sind technische Maß- und Konstruktionsblätter bzw. notwendig werdende
Berechnungen beizulegen.

Nebenangebote, Änderungsvorschläge, Ergänzungen, Hinweise,
Klarstellungen oder Erläuterungen zum Leistungsverzeichnis sind auf
einer besonderen Anlage zu machen und als solche deutlich zu
kennzeichnen (siehe VOB/A, § 21).

Ausführungsunterlagen
Nach Auftragserteilung werden dem AN vom AG die zur Ausführung
notwendigen Unterlagen in 2-facher Ausführung kostenlos zur Verfügung
gestellt. Weitere Ausfertigungen gehen zu Lasten des Auftragnehmers. Die
Unterlagen sind vor der Verwendung vom AN auf Übereinstimmung und
Richtigkeit zu prüfen.

Etwaige Unstimmigkeiten, Abweichungen zwischen Unterlagen des
Fachingenieurs und den Unterlagen des AG und ähnliches sind sofort der
Bauleitung anzuzeigen.

2. Baubeschreibung
Lage der Baustelle
Vittinghoff-Schell-Park 2, 47652 Weeze

Verkehrsbeschränkungen und Zufahrt
Die Erschließung der Baustelle erfolgt über die öffentliche
Verkehrsfläche, die vorh. Zufahrt vom Bürgerhaus und über die vorh.
Grünfläche vom Jugendheim.
Erforderliche Schutzmaßnahmen sind in die Einheitspreise
einzukalkulieren.

Art der baulichen Anlage
Bei der Maßnahme handelt es sich um die Erweiterung des Jugendheimes
"Weezer Wellenbrecher"

Baubeschreibung Erweiterung Jugendheim:
Weitere Informationen wie Gebäudeform, Abmessungen etc. können den
beiliegenden Plänen entnommen werden.
Gründung: Streifenfundamente, mit frostfreier Gründung
Sohlplatte: Stahlbeton, wasserundurchlässig, nicht tragend
Außenwände: Kalksandsteinmauerwerk mit Verblendstein
Innenwände: Kalksandsteinmauerwerk
Decken: Betondecken
Dach: Dachstuhl aus Nadelholz
Fenster: Kunststoff

Anschlussmöglichkeiten an Ver- und Entsorgungsleitungen
Die Stromentnahme erfolgt auf dem Grundstück über einen bauseits
vorhandenen Stromzähler. Die Verbrauchskosten hierfür sind
einzukalkulieren.

Zubenutzende Flächen
Platz für die Baustelleneinrichtung ist auf dem Grundstück vorhanden und
wird dem AN von der Bauleitung zugewiesen.

3. Angaben zur Ausführung
Schutzgerüste und Absperrungen
Die Auflagen der Berufsgenossenschaften sind einzuhalten und in vollem
Umfang einzukalkulieren. Alle anfallenden Leistungen für Heranschaffen,
Vorhalten, Auf- und Abbauen von Schutzgerüsten, Schutzabsperrungen und
-Aufdeckungen usw. sowie das Vorhalten, Unterhalten und Ergänzen dieser
Schutzmaßnahmen sind vom AN zu erbringen. Die Kosten hierfür werden
nicht gesondert vergütet und sind in die Einheitpreise einzukalkulieren.

Arbeitsgerüste
Außerhalb des Gebäudes ist ein Schutzgerüst bauseits vorhanden.
Gerüste innerhalb des Gebäudes, deren Arbeitsbühnen höher als 2,00m über
Gelände oder Fußboden liegen sind mit einzukalkulieren.

## Zimmererarbeiten
Datum: 22.09.17

### Titel 01 Zimmererarbeiten

*Hinweis*
Die im folgenden beschriebenen Zimmerarbeiten sind auf
Grundlage der beigefügten Pläne des Architekten und der
beigefügten Holzliste anzubieten.

Die Holzliste dient nur zu Kalkulationszwecken!!!

Nach Beauftragung ist die Bestellung des Holzes nur
nach örtlichem Aufmaß zulässig!!!

**01.1 Konstruktionsvollholz liefern**
Nadelholz, als Konstruktionsvollholz für die in den
beigefügten Plänen dargestellte Dachkonstruktion
liefern.
Die Dimensionen sind den Plänen des Architekten und des
Statikers sowie auf der Baustelle direkt zu entnehmen.
Menge: 7,000 m³; EP: 0,00; GB: 0,00

**01.2 Bauholz zur Baustelle transportieren und verzimmern**
Vorgenanntes Nadelholz zur Baustelle transportieren und
fachgerecht nach Angabe der Bauleitung sowie den
Zeichnungen des Statikers und des Architekten
verzimmern.
Menge: 300,000 lfdm; EP: 0,00; GB: 0,00

**01.3 Pfettenenden hobeln und streichen**
Zulage für das 4-seitige Hobeln, Fasen, Schleifen der
Pfettenenden einschl. Vor- Zwischen- und Endbehandlung
mit einer Dickschicht-Holzschutzlasur
Farbe: RAL- Ton nach Angabe Bauherr/ Bauleitung
Querschnitt: 12 cm/ 12 cm
Länge: ca. 40 cm
In fertiger Arbeit.
Menge: 4,000 Stk; EP: 0,00; GB: 0,00

**01.4 Sparrenenden hobeln und streichen**
Zulage für das 3-seitige Hobeln, Fasen, Schleifen der
Sparrenenden einschl. Vor- und Endbehandlung mit einer
Dickschicht-Holzschutzlasur
Farbe: RAL- Ton nach Angabe Bauherr/ Bauleitung
Querschnitt: 10 cm/ 24 cm
Länge: ca. 60-80 cm
In fertiger Arbeit.
Menge: 56,000 Stk; EP: 0,00; GB: 0,00

**01.5 Trauf- und Ortgangverkl. Ta/Fi 19 mm auf den Sparren mit DS**
Trauf- und Ortgangverkleidungen auf den Sparren, alle
Breiten und alle Längen, mit Tanne/Fichte Profilholz,
d = 19 mm, Mindestbrettbreite 12 cm. Einschl. Vorsowie-
Endbehandlung mit einer Dickschicht-Holzschutzlasur
Farbe: RAL- Ton  nach Angabe Bauherr/ Bauleitung
In fertiger Arbeit.
Menge: 25,000 m²; EP: 0,00; GB: 0,00

**01.6 Unterspannbahn Delta- Maxx Folie**
Dachfläche mit Unterspannbahn gewähltes Fabrikat:
Delta - Maxx Folie oder gleichwertig liefern und
diffusionsoffen Parallel zur First - und Trauflinie
fachgerecht über Sparren mit min. 10 cm Überdeckung
belegen und befestigen.
Menge: 115,000 m²; EP: 3,75; GB: 431,25

**01.7 Vorhande Dachfläche mit Konterlattung einlatten, 10 Grad**
Vorhandes Pultdach, Dachneigung 10 Grad, mit
scharfkantigen Latten (Konterlattung) 30/50 mm stark,
Güteklasse I/II nach DIN 68365 einlatten einschließlich
Material. Die Latten sind mit einem zugelassenem
Holzschutzmittel nach DIN 68800 gegen Pilz und
Insektenbefall imprägniert zu liefern.
Menge: 115,000 m²; EP: 1,80; GB: 207,00

**01.8 Sägerauhe Schalung, d = 2,4 cm, für Dachfläche imprägniert**
Sägerauhe Schalung, d = 2,4 cm, für Dachfläche
imprägniert liefern und nach Angaben der Bauleitung
montieren
Menge: 115,000 m²; EP: 16,00; GB: 1840,00

**01.9 Lüftungsgitter liefern und montieren**
Lüftungsgitter liefern und an der Traufe und First über
den Brettern aus der Vorposition nach Angaben der
Bauleitung einbauen.
In fertiger Arbeit.
Menge: 34,000 lfdm; EP: 4,50; GB: 153,00

**01.10 Windrispenband 40 x 2, feuerverzinkt.**
Windrispenband, 40 x 2 mm feuerverzinkt, liefern und
nach Angaben der Bauleitung sowie der Statik montieren
und vernageln.
Menge: 50,000 lfdm; EP: 0,00; GB: 0,00

**01.11 Stirnbrett d= 18mm, 3 x gestrichen**
Stirnbrett d= 18mm, einschl. Vor- Zwischen- und
Endbehandlung mit einer Dickschicht-Holzschutzlasur
liefern und zwischen den Sparrenköpfen mit
Senkkopfnägeln befestigen.
Eine erforderliche Unterkonstruktion an den Sparren ist
einzukalkulieren.
Breite: 50 cm
Höhe: 20 cm
Farbe: weiß
In fertiger Arbeit liefern und einbauen.
Menge: 28,000 Stk; EP: 0,00; GB: 0,00

**01.12 Windrispenband 40 x 2, l= 1,00m feuerverzinkt.**
Windrispenband, 40 x 2 mm, l= 1,00m feuerverzinkt, zum
bauseitigem Einbau in den Stahlbetonrähm liefern und
nach Angaben der Bauleitung sowie der Statik vernageln.
Menge: 35,000 Stk; EP: 0,00; GB: 0,00

**01.13 Kleineisenzeug feuerverzinkt (Nägel-Bolzen-Holzverb.)**
Kleineisenzeug, feuerverzinkt, das für die Errichtung
des Dachstuhles erforderlich ist, (Nägel, Bolzen,
jegliche Holzverbinder etc.) liefern und mit
vorgenannten Positionen einbauen.
Menge: 30,000 kg; EP: 0,00; GB: 0,00

**01.14 Giebel- bzw. Maueranker, verzinkt liefern und einbauen**
*** Bedarfsposition ohne GB
Giebel- bzw. Maueranker, verzinkt liefern und einbauen.
In fertiger Arbeit.
Menge: 2,000 Stk; EP: 0,00; GB: 0,00

### Titel 02 Rückbauarbeiten

**02.1 vorh. Ortgang- Pultdachziegel aufnehmen und lagern**
Vorh. Ortgang- Pultziegel aufnehmen und seitlich für
den späteren Wiedereinbau lagern.
Menge: 2,000 Stk; EP: 0,00; GB: 0,00

**02.2 vorh. Ortgangziegel aufnehmen und lagern**
Vorh. Ortgangziegel aufnehmen und für den späteren
Wiedereinbau seitlich lagern.
Menge: 18,500 lfdm; EP: 0,00; GB: 0,00

**02.3 Vorh. Tondachziegel aufnehmen und seitlich lagern.**
Vorh. Tondachziegel im Bereich der Dachüberstände zur
Erweiterung aufnehmen und seitlich für den späteren
Wiedereinbau durch den Dachdecker lagern.
Menge: 9,000 m²; EP: 0,00; GB: 0,00

**02.4 vorh. Profilschalung aufnehmen und entsorgen**
vorh. Profilschalung auf Sparren im Bereich der zu
entfernen Sparren aufnehmen und fachgerecht entsorgen.
Die Entsorgungskosten sind in diese Position
einzukalkulieren.
In fertiger Arbeit.9
Menge: 9,000 m²; EP: 0,00; GB: 0,00

**02.5 Vorh. Sparren aufnehmen und entsorgen**
Vorhandene Sparren l= 8,20m am seitlichen Dachüberstand zur Erweiterung aufnehmen und fachgerecht
entsorgen.
Die Entsorgungskosten sind in diese Position
einzukalkulieren.
Menge: 4,000 Stk; EP: 0,00; GB: 0,00

**02.6 Vorh. Pfettenenden abtrennen und entsorgen**
Vorh. Pfettenenden auf einer Länge von ca. 40-50cm
abtrennen und das anfallende Holz entsorgen.
Die Entsorgungskosten sind einzukalkulieren.
Menge: 4,000 Stk; EP: 0,00; GB: 0,00

### Titel 03 Stundenlohnarbeiten

*Hinweis*
Stundenlohnarbeiten durch Arbeitskräfte sind nur auf
Anordnung der Bauleitung auszuführen.

Angeboten wird für die jeweilige Arbeitskraft ein
Verrechnungssatz, der sämtliche Aufwendungen enthält.
Insbesondere den tatsächlichen Lohn mit den Zuschlägen
für Gemeinkosten, Sozialkosten, vermögenswirksame
Leistungen usw., sowie Lohn- bzw. Gehaltsnebenkosten.
Zuschläge für Nacht- Sonntags- und Feiertagsarbeit sind
jedoch nicht einzurechnen. Der Verrechnungssatz ist
unter Beachtung der preisrechtlichen Vorschriften zu
ermitten. Er gilt unabhängig von der Zahl der
abgerechneten Stunden.

Die Stundenlohnzettel sind mind. einmal wöchentlich der
Bauleitung zur Unterschrift vorzulegen.

Stundenlohnarbeiten für nicht im Leistungsverzeichnis
enthaltene Arbeiten einschließlich aller Nebenkosten
sind nur auf Anweisung der Bauleitung, zum Nachweis
auszuführen.

**03.1 Facharbeiter**
Stundenlohn für einen Facharbeiter
Menge: 5,000 h; EP: 0,00; GB: 0,00

**03.2 Auszubildender**
Stundenlohn für Auszubildenden im 1. bis 3. Lehrjahr
Menge: 5,000 h; EP: 0,00; GB: 0,00

**03.3 Hilfsarbeiter**
Stundenlohn für einen Hilfsarbeiter
Menge: 5,000 h; EP: 0,00; GB: 0,00

USt %: 19,00
